# Kita Spatzennest
Angebotsaufforderung (GAEB DA XML 3.1, DA83)
Projekt: 21-13
Währung: EUR
Nebenangebote zugelassen: ja
Auftraggeber: Stadt Großräschen, Seestraße 16, 01983 Großräschen
Erstellt mit: GXML Toolbox V3.2 R20170508, ARRIBAp V14.6.305, 23.07.2026

## Los 21: Leit- und Orientierungssystem
Datum: 23.07.2026

*Hinweis: Allgemeine Vorbemerkungen*
1. Allgemeine Vorbemerkungen

Auf dem Eckgrundstück zwischen Wilhelm-Pieck-Straße und Chransdorfer Straße in Großräschen wird die künftige Kindertagesstätte „Spatzennest“ errichtet.

Anschrift der Baustelle:
Wilhelm-Pieck-Straße 111
01983 Großräschen

Die Kindertagesstätte umfasst die Bereiche der Kinderkrippe (U3), des Kindergartens (Ü3), ergänzende Räumlichkeiten für Personal, Bewegungsraum und Kinderrestaurant, sowie Freianlagen und Erschließungen.

*Hinweis: Angaben zur Baustelle*
2. Baustelle

2.1 Lage der Baustelle
Das zu bebauende Grundstück erstreckt sich über die Flurstücke 289, 290, 1093, 1113, der Gemarkung Großräschen, Flur 1. Dem Bauvorhaben liegt der Bebauungsplan Nr. 46 zugrunde. Dieser liegt in der Stadtverwaltung zur Einsicht vor. Im Norden, auf der anderen Seite der Wilhelm-Pieck-Straße befindet sich ein DRK Seniorenwohnpark. Im Osten, auf der gegenüberliegenden Seite der Chransdorfer Straße, ist aktuell eine Freifläche vorhanden und wird künftig als allgemeines Wohngebiet entwickelt. Im Süden grenzen nicht genutzte Flächen an das Grundstück. Weiter südlich schließt das Gelände der Freiwilligen Feuerwehr an. Im Westen wird das Grundstück durch eine Seitenstraße der Wilhelm-Pieck-Straße begrenzt. Über diese Seitenstraße erfolgt auch die Zufahrt zum Baugelände. Ausfahrten befinden sich auf der Wilhelm-Pieck-Straße und der Chransdorfer Straße. Die Zu- und Ausfahrten sind im Baustelleneinrichtungsplan zu entnehmen. Sowohl die Wilhelm-Pieck-Straße, als auch die Chransdorfer Straße sind Hauptverkehrsstraßen mit jeweils einer Fahrspur in beide Richtungen ohne Parkstreifen. Parkplätze befinden sich in unmittelbarer Nähe.

Das eingeschossige Gebäude wird in einem Abschnitt,  ebenerdig erschlossen und befindet sich nach Fertigstellung auf fast ebener Geländefläche. Zur Bauzeit fällt das Gelände von der Straße nach Süden hin ab.

2.3 Baustellenverkehr
Der Baustellenverkehr richtet sich nach dem Baustelleneinrichtungsplan. In diesem sind Baustraßen und nicht befahrbare Bereiche (Baustelleneinrichtung, Lagerflächen, Bauwerke) eingetragen.

2.4. Baustellenabfälle
Baustellenabfälle sind Eigentum des AN und sind durch ihn zu beseitigen und entsprechend den gesetzlichen Bestimmungen zu entsorgen.

2.5. Baufahrzeuge
Die Fahrzeuge haben die Baustelle mit gereinigten Rädern
zu verlassen. Die Verschmutzung der öffentlichen Straßen
und Wege ist zu verhindern. Verschmutze Straßen und
Wege sind zu Lasten des AN zu reinigen. Die Reinigung hat
entsprechend Verschmutzungsgrad bis täglich zu erfolgen.

2.6 Nebenanlagen, Hebezeuge, Kräne
Für Gerüste, Hebezeuge, Aufzüge, Aufenthalts- und
Lagerräume, Einrichtungen ist der AN allein zuständig. Vom AG
werden keine für die Mitbenutzung zur Verfügung gestellt.
Die Mitbenutzung der durch fremde Firmen errichteten Anlagen
liegt in der Verantwortung des AN.

2.7 Bauwasser, Abwasser, Baustrom
Die zentrale Baustelleneinrichtung errichtet die Anschlüsse für Bauwasser und Abwasser an der nord-westlichen Grundstücksecke der Wilhelm-Pieck-Straße, der Elt-Anschluss befindet sich im Nord-Osten. Die zentralen, öffentlichen Anschlüsse enden an den jeweiligen Übergabepunkten im Grundstück (Schmutzwasserschacht, Zisterne, Bauwasserverteiler, zentraler Eltverteiler).

2.8 Bauschild
Es wird ein Hauptbauschild errichtet. Eigene Firmenschilder als Bauschilder sind nicht zugelassen. Der Auftragnehmer kann jedoch auf eigene Kosten Streifenschilder unter dem Hauptbauschild anbringen lassen, die vom Material, Form und Anbringort vorgegeben sind und bereit gestellt werden. Die Beschriftung erfolgt nach einheitlicher Form, vorgegeben vom AG. Der Inhalt ist vom AN bereit zu stellen.

2.9 SiGeKo
Durch den AG wird ein SiGeKo benannt. Auf die Geltung der Baustellenordnung sowie des Sicherheits- und Gesundheitsschutzplanes wird hiermit hingewiesen.
Vor Aufnahme der Bauarbeiten ist eine aktenkundige Belehrung der Mitarbeiter durchzuführen.

2.11 Firmenangehörige
Der Auftragnehmer hat sicherzustellen, dass sich seine auf der Baustelle eingesetzten Arbeitnehmer jederzeit als Firmenangehörige ausweisen können. Der Auftraggeber behält sich vor, durch seinen bevollmächtigten Vertreter Stichproben zur Einhaltung dieser Maßnahmen auf der Baustelle durchzuführen.

2.11 Baustellensprache
Die Baustellensprache ist Deutsch.

*Hinweis: Angaben zur Ausführung*
3. Angaben zur Ausführung

3.1 Hebezeuge, Kräne, Gerüste, Transportmittel
Hebezeuge  insbesondere Krane, Gerüste und andere Transportmittel unterliegen der Verantwortung der
einzelnen AN. Sie werden nicht separat beschrieben. Die Geräte einschließlich Transport, Betrieb, Vorhalte und Abtransport sind in das Angebot mit einzurechnen.

3.2 Baustelleneinrichtung
Eine zentrale Baustelleneinrichtung steht nicht zur Verfügung. Eine Baustelleneinrichtung hat jedes Gewerk nach eigener Notwendigkeit selbst zu stellen, einschließlich Umkleide und Waschmöglichkeiten, einen Personalraum, Material- und Gerätelager.
Ein WC- Container mit Waschbecken wird bauseits gestellt.

3.3 Transport und Material
Für die Sicherheit von Transporten zur und von der Baustelle, sowie auf der Baustelle trägt der AN die Verantwortung und übernimmt alle notwendigen Sicherungsmaßnahmen.

Alle Material-, Liefer-, Lohn-, Entsorgungs-, Kipp- und Transportkosten, sowie die Kosten für die eigene Baustelleneinrichtung sowie die Baustellensäuberung sind in die Einheitspreise einzukalkulieren. Dazu gehört insbesondere das arbeitstägliche Entsorgen von Verpackungsresten, sowie das Absammeln von Baustoffresten.
Die Anlieferung von Material hat fracht- und verpackungsfrei bis zur Verwendungsstelle zu erfolgen. Hilfskräfte zum Entladen der Teile stehen nicht zur Verfügung. Alle Lieferungen sind vom Auftragnehmer auf der Baustelle in Empfang zu nehmen. An den Auftraggeber gesandte Lieferungen werden auf Kosten des Auftragnehmers an den Absender zurückgeschickt.

3.4 Bauüberwachung
Der AN hat für eine ständige Besetzung der Baustelle bei Bautätigkeit mit einer verantwortlichen Aufsichtsperson Sorge zu tragen, die die fachgerechte Ausführung der Arbeiten des AN überwacht und für den Unfallschutz auf der Baustelle zuständig ist.

3.6 Bauberatungen
Zur fachlichen und terminlichen Koordinierung aller am Bau Beteiligten, werden wöchentlich bzw. nach Festlegung der Bauleitung, Bauberatungen durchgeführt. Der Auftragnehmer hat regelmäßig an den Bauberatungen teilzunehmen. Die Teilnahme an den Bauberatungen wird nicht gesondert vergütet.

### Bereich 1 Leit- und Orientierungssystem

#### Abschnitt 1.1 Beschilderung

**1.1.10 Türschilder**
Aluminium-Rahmenschild für Papiereinleger zur Schraubmontage an Wänden (Beton / Mauerwerk / HPL-Platten) und Installationspaneel in Türen. Einschl. einmaliger Druck der Papiereinleger und Montage.

Kassetten-Rahmen aus Aluminium weiß RAL 9010 beschichtet,
Abdeckung aus ca. 2mm Scheibe klar, blendfrei,
für Textwechsel ohne Werkzeug durch hochschieben der Scheibenfront

Rahmengröße: ca. 150mm x 150mm
Rahmentiefe: ca. 5,5mm
Rahmenbreite: ca. 1,5mm

Kanten aller Elemente gerundet, 2mm

Die Übergabe der bauseitigen Informationen für die Beschriftung der Schilder erfolgt per Exeltabelle. Das Layout ist vom AN zu erstellen und zur Prüfung und Freigabe vor dem Druck vorzulegen.
Menge: 30,000 Stk.

**1.1.20 Klebeschild Feuerlöscher**
Norm  DIN EN ISO 7010
MaterialgruppeFolie HI 150
Vorschrift  ASR A1.3
Ordnungsnr.: F001 - Feuerlöscher
Materialnorm DIN 67510-1
Materialnorm
KlassifizierungKlasse C
Befestigungsartzum Verkleben
Eigenschaft  langnachleuchtend
Form  quadratisch
Symbol  Feuerlöscher
Leuchtdichte [mcd]150 mcd
Lieferform  Einzelstück
Material  PVC
Breite  15,0 cm
Höhe  15,0 cm
Stärke  0,1 mm
Menge: 10,000 Stk.

**1.1.30 Fahnenschild Feuerlöscher 90°**
Fahnenschild aus Aluminium für Feuerlöscher nach DIN EN ISO 7010 - langnachleuchtend zur Montage an Einbauschränken liefern und einbauen.

Maße: 148mm x 148mm
Leuchtklasse C gemäß DIN 67510
Grundfarbe: rot / Piktogramm + Rand: weiß
doppelseitig bedruckt, inkl. 2 Bohrungen
Menge: 10,000 Stk.

**1.1.40 Fahnenschild Brandmelder / Hausalarm**
Fahnenschild Brandmelder nach DIN EN ISO 7010

Material: Kunststoff oder Aluminium, jeweils ( langnachleuchtend, Leuchtdichte 160 mcd/m²)
Maße: 148 x 148 oder 200 x 200 mm
Leuchtklasse C gemäß DIN 67510
Grundfarbe: rot / Piktogramm + Rand: weiß
doppelseitig bedruckt
inkl. 2 Bohrungen
nach DIN EN ISO 7010 und ASR A 1.3 (2013)
Menge: 1,000 Stk.

**1.1.50 Hinweisschild Photovoltaik**
Hinweisschild DC - Notausschalter nach DIN 4066 aus Aluminium liefern und montieren an Klinkerwand im Innenbereich

Abmaße: BxH = 250mm x 200mm

 Grundfarbe: weiß / Text + Piktogramm: schwarz / Rand: rot
Menge: 1,000 Stk.

**1.1.60 Hinweisschild DC - Notausschalter**
Hinweisschild DC - Notausschalter nach DIN 4066 aus Aluminium liefern und montieren an Klinkerwand im Innenbereich

Abmaße: B x H = 297mm x 105mm

 Grundfarbe: weiß / Text + Piktogramm: schwarz / Rand: rot
Menge: 1,000 Stk.

**1.1.70 Fluchtwegepläne**
Aluminium-Rahmenschild für Papiereinleger zur Wandmontage (Beton) einschl. Druck von Fluchtwegepläne und Montage.

Kanten aller Elemente gerundet, 2mm

Abmessungen: ca. 422 x 300 mm

Rahmen RAL 9006 Silber matt, oder gleichwertig

Die Übergabe der bauseits erstellten Flucht- und Rettungswegepläne erfolgt als A3 - PDF-Dokument
Menge: 3,000 Stk.

#### Abschnitt 1.2 Klebefolien

**1.2.10 selbstklebende Folie an Glasflächen**
Glasdekorfolie für die Montage liefern und montieren,
als Durchlaufschutz an Glasflächen,
Anreihung geometrischer Formen (z.B. Kreise) und Schrift nach Vorgabe des Architekten, langfristig haltbar,
einzelne Formen und Buchstaben als Einzelfolien.

Die Vorlage wird seintes des AG ausschließlich als PDF zur Verfügung gestellt.

Einzelfolien pro Glasfläche in 2 verschiedenen Höhen
Höhe Anbringung: ca. 530-630 mm und ca.1400-1500 mm
Grafikhöhe ca. 100 mm
Farbe: Kreise grau / weiß - vollflächig gefüllt / Linienstruktur
Untergrund: Glasscheibe
Grafikbreite: ca. 0,35 m - 1,40 m
Material: selbstklebende, computergeschnittene Hochleistungsfolie
Menge: 200,000 lfm

**1.2.20 selbstklebende Folie an HPL Türfläche breit**
Dekorfolie für die Montage an Innentüren liefern und montieren,
geometrische Formen und Beschriftung von Türblättern aus Folie,
nach Vorgabe des Architekten, langfristig haltbar,

Die Vorlage wird seintes des AG ausschließlich als PDF zur Verfügung gestellt.

pro Tür 2 Elemente - unterschiedliche Grafiken
Grafikhöhe ca. 750mm,
Grafikbreite ca. 750mm
Farbe: grau, Form umrandet, nicht vollflächig gefüllt
Untergrund: HPL-Platten
Material: selbstklebende, computergeschnittene Hochleistungsfolie
Menge: 3,000 Stk.

**1.2.30 selbstklebende Folie an HPL Türfläche schmal**
wie Position zuvor, jedoch

pro Tür 1 Element - unterschiedliche Grafiken und Beschriftung pro Tür
Elementhöhe ca. 750mm,
Elementbreite ca. 400mm
Material: selbstklebende, computergeschnittene Hochleistungsfolie
Menge: 4,000 Stk.

**1.2.40 selbstklebende Folie "Drücken/Ziehen"**
Türbeschriftung "DRÜCKEN/ ZIEHEN"

Beschriftung mit Klebefolie auf Glas-Innentüren

Material:  selbstklebende, computergeschnittene Hochleistungsfolie
Montagehöhe: ca. 1,10m ü. FFB
Schriftgröße: ca. 15mm
Schriftfarbe:  weiß
Untergrund:  Glas, transparent oder satiniert
Aufschrift:  "DRÜCKEN" bzw. "ZIEHEN"
Menge: 4,000 Stk.

**1.2.50 selbstklebende Folie Sichtschutz Glassfassade**
Tranzluzente, von außen blickdichte adhesive Sichtschutzfolie, matt für Glasfenster in Sanitärräumen. Von innen mit Durchblick. Höhe bis ca. 2,75m, Breite bis ca. 1,35m
Menge: 20,000 m²

#### Abschnitt 1.3 Divers

**1.3.10 Briefkasten Kita-Leitung**
liefern und montieren Briefkasten als Wandmontage (Beton),
Montageort und -höhe nach Vorgabe und Abstimmung des Architekten,

Lieferung Briefkasten inkl. Drehzylinderschloss mit 2 Schüsseln und Befestigungsmaterial, ohne Namensschild

Material: Aluminium, weiß RAL 9010

Einwurf oben, Klappe oben

Abmaße: B x H x T=290 x 420 x 17mm

Alle Kanten 2mm.
Menge: 1,000 Stk.

**1.3.20 Galerieschienen**
Galerieschienensysteme für die Bilderaufhängung, als Bilderschienen Set,
liefern und montieren der Schienen an Oberkante Wand, Montageort nach Vorgabe und Abstimmung des Architekten,

Bilderschienen in weiß RAL 9010,

Lieferung inkl. Schienen 300 cm, Befestigungsclips aus Messing, Schienenverbinder aus Metall, Schrauben und Dübel, Endkappen in weiß.

Stahlseil mit Klickgleiter und Bilderhaken als Zipper mit seitlichen Arretierhebel

Montagehöhe: ca. 3,95 m
Länge Stahlseile: ca. 2,50 m
Menge: 70,000 lfm

**1.3.30 Schaukasten**
Schaukasten für innen, liefern und montieren,
Ausrichtung und Montagehöhe erfolgt in bauseits vorhandener Klinkerwandnische,

Ausführung: Aluminium weiß RAL 9010, nutzbare Innentiefe mind. 40 mm, Schaukasten nach oben öffenbar mit Gasdruckfedern, Verglasung aus ESG-Sicherheitsglas, integrierte Be- und Entlüftungsöffnung, magnethaftende Rückwand in weiß, einseitig nutzbar, in Querformat,
Lieferung inkl. Sicherheitsschlösser und je 2 Stk. Schlüssel,
zur Wandbefestigung einschl. Befestigungsbohrungen und Befestigungsmaterial, alle Kanten gerundet 2mm.

Bündig zur Klinker-Wandfläche einsetzen einschl. Unterbaumaterial,  Untergrund Beton,
bauseitige Nischentiefe ca. 355mm,
Nischenbreite / -höhe: ca. 1760 x 1070 mm

Größe Schaukasten:
Außenmaß :  ca. 1740 x 1050 mm
Menge: 1,000 Stk.

**1.3.40 Außenbeschilderung**
Einzelbuchstaben in LED-Lichttechnik, Rückleuchter,
Speigel, Zarge inkl. Kabelschiene liefern, montieren und an vorhandenen Elt.-Anschluss anschließen.

Montage an hinterlüfteter Klinkerfassade. Abstand Vorderkante Rohbetonwand und Vorderkante Klinker ca. 35cm.
Einschl. Werkplanung zur Vorlage an AG für Freigabe.

"SPATZENNEST"

Schrifthöhe: ca. 400mm
Schrifttiefe: ca. 40mm
Schriftlänge: ca. 4500mm
Schriftart: ca. Covolini, Freigabe AG nach Bemusterung

Die Vorlage wird seintes des AG ausschließlich als PDF zur Verfügung gestellt.

Farbe: Pulverbeschichtung RAL 1035 - Perlbeige als Kalkulationsgrundlage, Freigabe AG nach Bemusterung
Menge: 1,000 Stk.
